# 25040 Imbiss Uebigau
Angebotsaufforderung (GAEB DA 2000 1.2, DA83)
Projekt: 25040 Im
Währung: EUR
Erstellt mit: G&W CALIFORNIA PRO, CALIFORNIA PRO, 23.02.2026

## Lüftungsinstallation
Datum: 23.02.2026

*Hinweis: A U S S C H R E I B U N G*
A U S S C H R E I B U N G

  Imbiss Uebigau
  Am Markt 7,
  04938 Uebigau

  Leistung:
  Lüftungsinstallation

  Bauherr:

  Verbandsgemeinde Bad Liebenwerda
  Markt 1
  04924 Bad Liebenwerda

  Bieter:

### 1 Lüftungsinstallation

#### 1.1 Luftein- und Auslaesse

**1.1.1 Deflektorhaube DN 500**
Deflektorhaube DN 500

Deflektorhaube für Fortluft,
Nichtrostender Stahl,
zum Anschluss an runde Rohrleitung DN 400,
oben mit Schutzgitterabdeckung,
mit Regenauffangtrichter und nach außen geführtem
Wasserablauf.
Am unteren Teil mit innenliegender Regenrinne zur Ableitung von Spritz- und Kondenswasser.
Strömungsgünstige, schlanke Bauweise.
Verbindung zum Lüftungsrohr mittels Flansch. D
inkl. Gegenflansch

Material:  Nichtrostender Stahl
Nennweite:  500
Volumenstrom:  2.400 m³/h
Druckverlust:  max. 20 Pa
Schallleistungspegel:  max. 40 dB(A)
Menge: 1,000 St

**1.1.2 Dachdurchführung DN 500**
Dachdurchführung DN 500

passend zu vorgenannte Deflektorhaube
für Schrägdach

inkl. Einbau in Dach (aus Dachziegel)
Menge: 1,000 St

#### 1.2 Kanalmaterial

*Hinweis: Lueftungsleitungen fettdicht und säure- und laugenbeständig*
Lueftungsleitungen fettdicht und säure- und laugenbeständig
Dichtheitsklasse D
gefalzt,

für Küchenabluft

Ab- und Fortluftleitungen müssen fettdicht sein.
Alle Falze an der Unterseite waagerecht geführter Ab- und Fortluftleitungen sind zu verloeten oder gleichwertig zu dichten, daß Fett und Kondensat nicht austreten.
Zu Reinigungszwecken müssen alle Leitungsabschnitte mit ausreichenden Reinigungsöffnungen (mind. jede 3 m) versehen sein.
Dabei ist davon auszugehen, daß die Leitungen mit flüssigen Mitteln gereinigt werden.

Die nachfolgenden Positionen sind vom AN entsprechend zu kalkulieren.

**1.2.1 Rechteckkanal Ausfuehrung:**
*** Leitbeschreibung
Luftleitung als Rechteckkanal,
mit korrosionsgeschuetzter Tragkonstruktion aus
Profilstahl,
zur Auflage/Aufhaengung des Luftleitungssystems,
einschl. Gewindestangen und Befestigungsschrauben
mit zugelassenen Duebeln,
mit schalldaemmender Zwischenlage,
Montagehoehen ueber 3,5 bis 7 m,
Ausfuehrung:
Menge: 15,000 m2
*Unterbeschreibung 1 Nichtrostender Stahl, gefalzt bis 500 mm*
Luftkanal eckiger Querschnitt
Nichtrostender Stahl, Werkstoff Nr. 1.4301 DIN 17 440,
gefalzt,
Betriebsueber-/-unterdruck max. 1600 Pa,
Dichheitsklasse D
Blechdicke 0,7 bis 3 mm gem. DIN
mit nichtrostenden Schrauben und Dichtung,
inkl. allen notwendigen Betirebs- und
Befestigungsmitteln,
Kantenlänge bis 500 mm.
MEANG: J

**1.2.2 Formstueck Ausfuehrung:**
*** Leitbeschreibung
Formstueck fuer Luftleitung als Rechteckkanal,
Oberflaeche entsprechend DIN 18 379 ermittelt,
einschl. einwandiger Leitbleche, mit korrosionsgeschuetzter Tragkonstruktion aus Profilstahl,
zur Auflage/Aufhaengung des Luftleitungssystems,
einschl. Gewindestangen und Befestigungsschrauben mit zugelassenen Duebeln, mit schalldaemmender Zwischenlage,
Ausfuehrung:
Menge: 15,000 m2
*Unterbeschreibung 1 Nichtrostender Stahl gefalzt bis 500 mm*
Luftkanal eckiger Querschnitt
Nichtrostender Stahl, Werkstoff Nr. 1.4301 DIN 17 440,
geschweißt,
Betriebsueber-/-unterdruck max. 1600 Pa,
Dichheitsklasse D
Blechdicke 1,5 bis 3 mm gem. DIN
mit nichtrostenden Schrauben und Dichtung,
inkl. allen notwendigen Betirebs- und
Befestigungsmitteln,
Kantenlänge bis 500 mm.
MEANG: J

**1.2.3 Rundrohr Ausfuehrung:**
*** Leitbeschreibung
*** Bezugsbeschreibung
Luftleitung als Rundrohr,
mit korrosionsgeschuetzter Tragkonstruktion aus Profilstahl,
zur Auflage/Aufhaengung des Luftleitungssystems,
einschl. Gewindestangen und Befestigungsschrauben mit zugelassenen Duebeln, mit schalldaemmender Zwischenlage,
Ausfuehrung:
Menge: 5,000 m
*Unterbeschreibung 1 nichtrostender Stahl 400 mm*
Wickelfalzrohr,
aus Edelstahl nach DIN EN 12237
und DIN 1506
mit glatten Enden,
Blechdicke nach DIN 24152,
Ausführung nach DIN EN 1506,
Dichheitsklasse D
diffisionsdicht,
Material: V4A W Nr. 1.4404

Innendurchmesser 400 mm
MEANG: J

**1.2.4 nichtrostender Stahl 500 mm**
*** wie Position 1.2.3
Menge: 2,000 m

**1.2.5 Zulage Formstueck Ausfuehrung: Bg bis 90°**
*** Leitbeschreibung
Zulage zu Luftleitung als Rundrohr fuer Formstueck
als Bogen bis 90 Grad DIN 24 147 Teil 2,
Ausfuehrung:
Menge: 1,000 St
*Unterbeschreibung 1 nichtrostender Stahl 400 mm*
längsgefalztes Rohr,
aus Edelstahl,
mit glatten Enden,
Belchdicke nach DIN 24152,
Ausführung nach DIN EN 1506,
Dichheitsklasse D
Material: V4A W Nr. 1.4404

Innendurchmesser 400 mm
MEANG: J

**1.2.6 Formstueck Ausfuehrung: Uebergangsstueck**
*** Leitbeschreibung
Formstueck
als Uebergangsstueck DIN 24 147 Teil 4 und 5,
mit korrosionsgeschuetzter Tragkonstruktion aus
Profilstahl,
zur Auflage des Luftleitungssystems,
einschl. Gewindestangen und Befestigungsschrauben mit
zugelassenen Duebeln,
mit schalldaemmender Zwischenlage,
Montagehoehen ueber 3,5 bis 5 m,
Ausfuehrung:
Menge: 1,000 St
*Unterbeschreibung 1 nichtrostender Stahl 500 mm*
längsgefalztes Rohr,
aus Edelstahl,
mit glatten Enden,
Belchdicke nach DIN 24152,
Ausführung nach DIN EN 1506,
Dichheitsklasse D
Material: V4A W Nr. 1.4404

größter Innendurchmesser 500 mm
MEANG: J

**1.2.7 Inspektionsdeckel 200 bis 300 mm**
Inspektionsdeckel mit Einbaurahmen und Dichtung fuer rechteckige Luftleitungen aus nichtrostenden Stahl,
Groesste Kantenlaenge 200 mm bis 300 mm.
einschliesslich Herstellen des Ausschnittes im Kanal
Menge: 4,000 St

#### 1.3 Kanaleinbauteile

**1.3.1 Brandschutzklappe für fetthaltige Abluft 500/250**
Brandschutzklappe für fetthaltige Abluft 500/250

Brandschutzklappen in rechteckiger Bauform,
zum Absperren von Abluftleitungen gewerblicher Küchen im Brandfall.
Zum Einbau in horizontale Luftleitungen mit Anschlussflansch.
Brandschutztechnisch geprüft nach DIN 4102-6
und EN 1366-2, Feuerwiderstandsklasse K90.
Gehäuse aus Edelstahl.
Absperrklappenblatt aus Spezial-Isolierstoff mit Edelstahlbekleidung, luftdicht schließend.
Abstreiferleisten am Klappenblatt zum Entfernen von Ablagerungen in der Luftleitung.
Thermische  Auslöseeinrichtung 72 °C.
Zwei elektrische Endschalter zur Anzeige der Klappenstellung ZU oder AUF und Abschaltung des Ventilators und mit elektrischer Auffahrhilfe und Steuergerät.
Geeignet zum Nasseinbau in massive Wände, Brandwände mit Metallständer und beidseitiger Beplankung

GEHÄUSE:
-  Edelstahl 1.4301

KLAPPENBLATT:
-  Spezial-Isolierstoff mit Edelstahlverkleidung

WEITERE BAUTEILE:
-  Klappenachsen aus Edelstahl

VARIANTE:
Material:  Edelstahl
Bestimmungsland:  Deutschland
Breite:  500
Höhe:  250
Länge:  580
Anbauteile:  Federrücklaufantriebe 230 V

Bieterangaben

Hersteller/Typ: '..........'........................................''
Menge: 1,000 St

**1.3.2 Fensterkontakt**
Fensterkontakt

Fensterkontaktschalter
Sicherheitseinrichtung zur Gewährleistung eines gefahrlosen  Betriebes der Ablufthaube

mit DiBT-Zulassung
Menge: 1,000 St

#### 1.4 Waermedaemmung

**1.4.1 Daemmung 40 mm im unbeheizten Dachraum Kanäle**
Waermedaemmung DIN 4140 Teil 1
an Kanälen aus Nichtrostender Stahl,
einschließlich Formstücke,
Montagearbeiten im Dachraum,,
Daemmung aus nichtbennbaren Stoffen
DIN 4102 Teil 1 Baustoffklasse A 1,
im Gebäude,
Stirnseiten eben.
Die Daemmung besteht aus:
Mineralfasermatten, Dämmstärke 40 mm
mit ALU-Folie kaschiert, mit Band aufgebunden,
Laengs- und Rundnaehte mit Band ueberklebt,
Klebstoff schwerentflammbar.
Ummantelung Dämmung als Oberflächenschutz
mit verz. Stahlblech. wasserdicht.

Kantenlänge bis 1000 mm
Menge: 5,000 m2

**1.4.2 PROMATECT-LS-Bekleidung von Stahlblechlüftungsleitungen, L 90 vierseitig**
Brandschutzbekleidung für
StahlblechlüftungsleitungenL 90 mit
Tragkonstruktion nach DIN 4102 Teil 4
zum Aufhaengen von feuerwiderstandsfaehigen Luftleitungen,
mit schalldaemmender Zwischenlage,
liefern und fachgerecht montieren,
als gerader Kanal aus 35 mm
Silikat-Brandschutzbauplatten, zementgebunden,
feuchtigkeitsunempfindlich,
Rohdichte ca. 490 kg/m³,
nichtbrennbar - A1 gemäß DIN 4102,
qualitätsgesichert nach NBN EN ISO 9002
Montagehoehen 'bis 6 m',
max. Temperatur der gefoerderten Luft
Grad Celsius: '30',

Angebotene
Bekleidung: vierseitig seitig

Kanalquerschnitt: bis 1000 mm x 1000 mm

Betriebsdruck: + 2500/ - 1000 Pa

Abhängerlänge: bis 1200 mm

Bieterangaben

Hersteller/Typ: '..........'........................................''
Menge: 10,000 m2

**1.4.3 PROMATECT-LS-Bekl. von Stahlblech- lüftungsleitungen, L 90 - Folgepos.**
Brandschutzbekleidung für Stahlblechlüftungsleitungen wie vor, jedoch als
Formteil
Menge: 10,000 m2

**1.4.4 Ergänzende Positionen Revi 500/500**
Revisionsöffnung in der Lüftungsleitung
der vorherigen Pos. fachgerecht
herstellen

Ausführung nach
Revisionsöffnungsgröße: 500 mm x 500 mm
Menge: 1,000 St

**1.4.5 Ergänzende Positionen Anschluß BSK**
Anschluß der Lüftungsleitung der
vorherigen Positionen an allgemein
bauaufsichtlich zugelassene
Brandschutzklappen fachgerecht
herstellen
Menge: 1,000 St

#### 1.5 Sonstiges Lüftung

**1.5.1 Die Leistungsmessung**
Einregulieren und Inbetriebnahme

Einregulieren und Inbetriebnahme
der Lüftungsanlagen, bestehend aus:
-  Reinigen der Anlagen gemäß VDI 6022
-  72-stündiger Probebetrieb, in welchem die
  Anlage unterschiedlichen Lastzuständen
  zu unterziehen ist
-  während des Probebetriebes ist die Anlage
  auf die berechneten Parameter und optimale
  Betriebswerte einzustellen
-  diese Leistungsmessungen sind anhand von
Meßprotokollen zu dokumentieren
-  der Probebetrieb muß den Nachweis der
  vertragsgemäßen Ausführung und der
  vollkommenen Betriebstüchtigkeit der Anlage
  erbringen.
-  Der Termin ist mind. 5 Arbeitstage vor dem
Probebetrieb mit der Bauleitung abzustimmen.
Menge: 1,000 Psch

**1.5.2 Dichtheitsprüfungen von luftführenden Anlagenteilen, einschl. aller dazu**
Dichtheitspruefungen von luftfuehrenden
Anlagenteilen, einschl. aller dazu erforderlichen
Hilfs- und Betriebsstoffe.
Menge: 1,000 Psch

**1.5.3 Strömungsrichtungspfeile**
Strömungsrichtungspfeile

(Kennzeichnung von Rohrleitungen und
Kanälen nach dem
Durchflußstoff)
farbig nach DIN 2403, zum Aufkleben
Größe: min. 26 x 157 mm
Menge: 3,000 St

**1.5.4 Beschilderung Brandschutzschotts**
Beschilderung Brandschutzschotts
Farbe und Beschriftung nach Angaben des AG,
Ausfuehrung DIN 825,
Beschriftung zweizeilig,
Schild aus mehrschichtigem Kunststoff,
mit eingesteckten Schriftleisten,
Hoehe 74 mm,
Breite 105 mm.
Menge: 1,000 St

**1.5.5 Luftartenkennzeichnung**
Luftartenkennzeichnung

Bezeichnungsschild selbstklebend
für Lüftungskanäle entsprechend DIN 2403.
Dargestellt werden soll die Strömungsrichtung
mittels Pfeil, sowie das Fördermedium.
Befestigungsuntergrund: Stahlblech
Menge: 4,000 St

*Hinweis: Für das Schliessen von Durchbrüchen gilt:*
Für das Schliessen von Durchbrüchen gilt:
Die Durchbrüche sind so zu verschliessen, dass die
Feuerwiderstandsklasse der Wand bzw. Decke, in der
sich der Durchbruch befindet, wieder erreicht wird.

**1.5.6 Fugenabdichtungen bis 1.500 mm**
Fugenabdichtungen
-------------------------------------------------------
Fugenabdichtungen um Brandschutzklappen, Absperrvorrichtungen und sonstige Formteile, bis zu 30 cm Decken- oder Wandstärken, mit Brandschutzmörtel MG II oder III nach Herstellervorschrift durch Mörtelpumpen mit
Hochdruckschläuchen und Verpresslanzen herstellen,
einschl. aller Abdichtungsarbeiten.
Fugenbreite bis 50 mm.
Umfang des Bauteilteils: bis 1.500 mm
Menge: 1,000 St

**1.5.7 Unterstützung Sachverständigenabnahme**
Kosten für die eigenen Aufwendungen fuer die Sachverständigenabnahme und Genehmigung der
gesamten Lueftungsanlage.

Die Beauftragung des Sachverständigen
erfolgt nicht durch den Bieter.

Vom Bieter ist der Eigenaufwand für die Bereitstellung von Fachpersonal zu kalkulieren.
Hilfestellung zur Abnahme der RLT-Anlagen
Hilfestellung zur Abnahme durch Sachverständigen
mit unterstützenden Tätigkeiten
(Werkzeug-, Material- und Personaleinsatz) die bei der
Durchführung der Abnahme anfallen.
Menge: 1,000 Psch

**1.5.8 Stahlkonstruktion**
Stahlkonstruktion fuer spezielle Trage-Festpunkte
und Auflagenkonstruktionen der Kanaltrassen
auf dem Dach.

Stahlkonstruktionen, bestehend aus Winkeleisen,
U-Eisen, Rundeisen sowie Stahlbleche
mindestens 2,0 mm usw. zur Montage in
einbaufertigen Laengen zugerichtet und je
nach Erfordernissen gebogen oder als Winkel
bzw. V-Konsole geschweisst, Bleche mit
entsprechenden Aussparungen fuer Rohre
entrostet und anschliessend feuerverzinkt,
auf das Trapezdach aufsetzen und der Belastung
entsprechend anschrauben. Die Isolierarbeiten
sind bei der Unterkontruktion mit zu berücksichtigen.
Die Einzelkonstruktionen sind anhand von
Detailzeichnungen usw. Skizzen beim Aufmass
mit Gewichtsermittlung vorzulegen.
Sonderkonstruktionen muessen vom Statiker
rechnerisch ermittelt werden.
Menge: 150,000 kg

**1.5.9 Potentialausgleich**
Potentialausgleich

für die Überbrückung von Segeltuchstutzen, BSK´s und Lüftungsgeräte
Menge: 2,000 St

#### 1.6 Durchbrüche

**1.6.1 Durchbruch herstellen 600x350 mm**
Durchbruch 600x350 mm

Durchbruch herstellen,
Untergrundfläche senkrecht,
aus Mauerwerk
Einzelöffnung über 1500 bis 2500 cm²
Tiefe bis 40 cm
Hilfsschnitte und Probebohrungen werden
nicht gesondert vergütet,
nicht schadstoffbelastet,
Abfall ist nicht gefährlich,
Geräteeinsatz ist möglich,
Ausführung innerhalb des Bauobjekts
Ausführung staubarm
aufgenommen Stoffe sammeln,
ohne Zerkleinerung,
auf LKW des AN laden und Entsorgen

Druchbruchgröße etwa 600x350 mm
Menge: 3,000 St

#### 1.7 Elektroinstallation

*Hinweis: Verkabelung*

**1.7.1 Steuerleitung J-H(ST)H 4x2x0,8 qmm**
Steuerleitung J-H(ST)H 4x2x0,8 qmm
Liefern und Verlegen in Teillängen in gemischter
Verlegungsart (in Rohren, Kabelbahnen sowie auf
Schellen) einschließlich Öffnen und Schließen der
Verlegesysteme.
Menge: 10,000 m

**1.7.2 Steuerleitung NHM-I 3x2,5 qmm**
Steuerleitung NHM-I 3x2,5 qmm
Liefern und Verlegen in Teillängen in gemischter
Verlegungsart (in Rohren, Kabelbahnen sowie auf
Schellen) einschließlich Öffnen und Schließen der
Verlegesysteme.
Menge: 10,000 m

*Hinweis: Installationsrohr als starres Kunstoffpanzerrohr, VDE*
Installationsrohr als starres Kunstoffpanzerrohr, VDE
0605 für mittlere Druckbeanspruchung,
flammenwiderig ( ACF ) nach DIN 49 000.
Verlegung offen mit Abstandsschellen
einschließlich aller Befesigungsmaterialien in den
Nenngrößen der nachstehenden Positionen.

**1.7.3 Installationsrohr M20**
Installationsrohr M20
einschließlich Befestigungsmaterial
Menge: 20,000 m

**1.7.4 Anschlußarbeiten 2x2x0,8 - 4x2x0,8**
Anschlußarbeiten 2x2x0,8 - 4x2x0,8
für Kabel und Leitungen beidseitig
für die bauseits endverlegten Kabel,
einschließlich unverlierbarer Beschriftungsträger,
einschließlich Beschriftung gemäß DC-Vorgaben.
Menge: 2,000 St

**1.7.5 Anschlußarbeiten 3x1,5 - 5x2,5**
Anschlußarbeiten 3x1,5 - 5x2,5
wie vor jedoch
3x1,5 - 5x2,5
Menge: 2,000 St

**1.7.6 Bezeichnungsschild für Leitungsenden**
Bezeichnungsschild für Leitungsenden
an den Feldgeräten
weiß mit schwarzer Schrift.
als Kabelträgerschild
Fabrikat der Planung:
Lapp o. glw.
Menge: 10,000 St

#### 1.8 Stundenlohnarbeiten

*Hinweis: Bei Ausführung von Leistungen, die nicht Bestandteil*
Bei Ausführung von Leistungen, die nicht Bestandteil
dieses LV's, aber zur vertraglichen Erfüllung dienen,
und auf Anordnung oder mit Zustimmung des Auftraggebers auszuführen sind, werden nachstehend angebotene

V e r r e c h n u n g s s a e t z e

gegen Nachweis vergütet.

**1.8.1 Facharbeiterstunden**
Facharbeiterstunden fuer unvorhergesehene
Arbeiten zum Nachweis.
Menge: 2,000 h

#### 1.9 Bestands- und Revisionsunterlagen

**1.9.1 Dokumentation**
Dokumentation

Die Dokumentation entsprechend nachfolgender Gliederung
spätestens 14 Tage vor dem Abnahmetermin
der Bauleitung zu übergeben.

0.1  Inhaltsangabe
1.0  Allgemeine Anlagenbeschreibung
2.0  Bedienungsanweisung
2.1  Funktionsbeschreibung aller Maschinen, Anlagen
  und Aggregate
2.2  Aufstellung der Bedienungsvorgänge zur In- bzw.
  Außerbetriebnahme der Anlage anhand einer
  Checkliste
3.0  Wartungsunterlagen
3.1  Aufstellung des Wartungsumfanges mit Angabe der
  Wartungsintervalle oder behördlicher Vorschriften
3.2  Anschrift der Hersteller aller wichtigen
  Anlagenteile
3.3  Ersatzteilliste mit Bezugsnachweis
3.4  Auflistung erforderlicher Spezialwerkzeuge oder
  Betriebsstoffe mit Bezugsnachweis
4.0  Revisionsunterlagen
4.1  Revisionspläne (davon 2 Satz farbig)
4.2  Abnahmeprotokolle, Bescheinigungen, Werkzeugnisse,
  Prüfzeugnisse
4.3  Protokoll der Luftmengenmessung
Menge: 1,000 St

**1.9.2 Revisionsunterlagen Digital**
Revisionsunterlagen digital

Anfertigung der Revisionsunterlagen auf Datenträger
im pdf-Format in strukturierter Form
bestehend aus:

- Anlagenbeschreibungen,
- Bedienungs- und Wartungsanleitungen,
- Techn. Unterlagen der Herstellwerke aller Einbauteile,
- Ersatzteillisten,
- Fachunternehmererklärungen des AN sowie aller Sub-
  Unternehmen,
- Protokolle über Druckproben, Einregulierung und
  Messungen,
- Kopien behördlicher Prüfbescheinigungen und
  Werkstattteste,
- Nachweis über die Einweisung des Bedienpersonals
- Alle Zeichnungen, wie Grundrisse, Schemata usw.
  im Auto-CAD (mind.) 2012 Format (*.dwg) und als allgemeines
  CAD-Übergabeformat (*.dxf) sowie als pdf
Menge: 1,000 Psch

**1.9.3 Anlagenschema**
Anlagenschema

Anlagenschema, farbig angelegt, veredelt
durch Alrodieren in transparenter Kunststoffolie,2 mm Stärke,
Oberfläche poliert, ringsum 10 mm Rand, Ecken gerundet,
in jeder Ecke eine Bohrung 4 mm Durchmesser,
beständig gegen das Eindringen von Wasser, Öl und
anderen Verunreinigungen, Schaltschema auf einer
Hartschaumplatte befestigen und nach Absprache mit der
Bauleitung in der Technikzentrale montieren,
Format: A 0
Menge: 1,000 St
